# WSH / Umladestation Isen LRA Erding
Angebotsaufforderung (GAEB 90, DA83)
DV-Nummer: 2704
Währung: EUR
Auftraggeber: Landratsamt Erding, Fachbereich 13 - Abfallwirtschaft, ,

## Zusätzlicher Text
ALLGEMEINE BAUBESCHREIBUNG

Das Landratsamt Erding, beabsichtigt die
Müllumladestation Isen neu zu organisieren. Baumgartner
Bogen 1, 84424 Isen.

In dieser Ausschreibung sind die Zimmerer- und
Holzbauarbeiten für folgende Dächer beinhaltet:
- Flügeldach über den kostenfreien Fraktionen
- Pultdach über den Kleinfraktionen
- Satteldach des Betriebsgebäudes

Außerdem sind die Dachdeckerarbeiten für die genannten
Dächer enthalten.

Los 1: Zimmerer- und Holzbauarbeiten
Los 2: Dachdeckerarbeiten

Eine Losweise Vergabe kann erfolgen.

Titel: Zimmerer- und Holzbauarbeiten

1. Angaben zur Baustelle

Die Maßnahme befindet sich auf dem bestehenden
Deponiegelände der Müllumladestation Isen.
Das Baufeld befindet sich nördlich der bestehenden
Umladehalle, in dem Bereich der Bestandsgebäude
(Betriebsgebäude und Werkstatt/Garage) und draüber
hinaus.

Das Gelände ist außerhalb der Öffnungszeiten
geschlossen und alarmgesichert. Zugang außerhalb der
Öffnungszeiten ist mit dem AG abzustimmen.

Erschlossen wird das Grundstück über die Staatsstraße
2086 und die Ortsverbindungsstraße Sollach.

Die Umladehalle sowie der neu errichtete südliche Teil
des Wertstoffhof bleiben permanent im Betrieb.
Anweisungen des ansässigen Betriebs ist unbedingt Folge
zu leisten.
Ebenso ist mit Besucherverkehr zu rechnen, wodurch die
Baustellensicherheit stehts sichergestellt werden muss.

Bedingt durch diesen Betrieb ist die erforderliche
Baustelleneinrichtungs- und Lagerfläche (ca. 4.000 m²)
auf einem anderen Grundstück vorgesehen. Siehe BE-Plan
Anlage 1.

Entfernung ca.  460m.

Die Beförderung zu dieser Lagerfläche ist in die
entsprechenden Positionen mit einzukalkulieren.

2 Termine

kostenlose Fraktionen, Flügeldach
Los 1
Baubeginn 16.07.2026
Fertigstellung 05.08.2026
Los 2
Baubeginn 06.08.2026
Fertigstellung 19.08.2026

Betriebsgebäude
Los 1
Baubeginn 03.09.2026
Fertigstellung 14.10.2026
Los 2
Baubeginn 15.10.2026
Fertigstellung 04.11.2026

## Zusätzlicher Text
Vorbemerkungen

1. Allgemein

1.1 Mitgeltende Normen und Regeln

ArbStättV Arbeitsstättenverordnung
ASR, Technische Regelungen für Arbeitsstätten
DGUV-Vorschriften
Unfallverhütungsvorschriften
UVV sind verbindliche Rechtsnormen und gelten für die
Mitglieder (Unternehmer) und Versicherte (Arbeitnehmer) des jeweiligen
Unfallversicherungsträgers. Darüber hinaus haben sie auch Gültigkeit für
Fremdfirmen, die bei Mitgliedsunternehmen tätig sind. Dies gilt nach §
16 Abs. 2 SGB VII auch für ausländische Unternehmen, die in Deutschland
tätig werden, selbst wenn sie hier keinen Firmensitz haben und keiner
Berufsgenossenschaft angehören.

1.2. Angaben zum Baustellenbetrieb
Wegen der örtlichen Besonderheiten ist dem Bieter/AN eine Besichtigung
der Baustelle vor der Angebotserstellung anzuraten. Die Besichtigung der
Baustelle bedarf der vorherigen Abstimmung mit dem Auftraggeber und ist
mindestens eine Woche vorher anzumelden. Für jeden Bieter ist
grundsätzlich nur eine Ortsbesichtigung vorgesehen, wobei zu diesem
Termin die Besichtigungen durch die Nachunternehmer eingeschlossen sind.

1.2.1 Baustelleneinrichtung, Hebezeuge / Kran
Die zur ordnungsgemäßen Ausführung der Arbeiten
notwendigen Geräte jeglicher Art (Hebezeuge, Kran, etc.) sind
Nebenleistung, werden nicht gesondert vergütet und sind in die
Einheitspreise einzukalkulieren.

1.2.2 Gerüste
Gerüste werden bauseits gestellt

1.2.3 Feuer
Verbot von offenem Feuer in ausgewiesenen Bereich des Betriebsgeländes.

1.2.4 Alkoholverbot
Auf Grundlage der DGUV Vorschrift 1 §7 (2) besteht auf dem gesamten
Baustellengelände Alkoholverbot. Auf Verdacht des Konsums bei einer oder
mehreren Personen wird vom Hausrecht Gebrauch gemacht und dem/den
Betreffenden das Hausverbot erteilt sowie dem AN zur Anzeige gebracht.

Eine Beweispflicht von Seiten des AG oder dessen Vertreter besteht in
diesem Fall nicht.

1.2.5 Sauberkeit auf der Baustelle
Verschmutzungen öffentlicher und privater Verkehrsflächen sind laufend
unverzüglich zu beseitigen.
Gibt die Sauberkeit der Baustelle zu Beanstandungen Anlass, wird die
örtliche Bauüberwachung nach einmaliger fruchtloser Aufforderung zur
Mängelabstellung eine Baustellenreinigung zu Lasten des festgestellten
Verursachers veranlassen.

1.2.6 Toilettenanlagen und Aufenthaltsräume
Toilettenanlagen und Aufenthaltsräume gelten als Baustelleneinrichtung
und sind in die Einheitspreise mit einzukalkulieren.
Die aufgestellten Sanitäreinrichtungen sind pfleglich zu behandeln und
gemäß deren Bestimmungen zu nutzen.
Zweckentfremdung als Reinigungs- und bzw. Entsorgungsraum von nicht
zweckbestimmten Materialien sind zu unterlassen und werden dahingehend
geahndet, dass die Kosten der Beseitigung durch den Verursacher zu
tragen sind.
Das Urinieren oder Hinterlassen von Fäkalien auf dem gesamten Anwesen
ist verboten. Bei Zuwiderhandlung erfolgt der Verweis von der Baustelle
und Strafanzeige wegen Sachbeschädigung.
Zementwasser und -schlämme dürfen nicht in die Kanalisation gelangen
oder auf dem Baugelände "entsorgt" werden.

1.2.7 Sicherheit und Gesundheit
Den Anweisungen des Sigeko´s ist Folge zu leisten.

1.2.8 Arbeitszeiten, Schutz gegen Baulärm
Für die Arbeitszeiten gelten die allgemein gültigen Regelungen zu
Arbeits- und Pausenzeiten. Arbeiten an Sonn- und Feiertagen sind nur
nach vorheriger behördlicher Genehmigung und Zustimmung des AG zulässig.
Zum Schutz vor Baulärm gelten die Regelungen gem. § 22 des
Bundes-Immissionsschutzgesetzes.

1.2.9 Firmenschilder, Werbung
Das Aufhängen und Anbringen von Firmenschildern und Eigenwerbung ist nur
nach vorheriger Genehmigung durch den AG und die örtliche Bauüberwachung
zulässig.

1.2.10 Schutz- u. Verkehrssicherungspflicht
Der AN hat alle Gewerke üblichen und erforderlichen Schutz- und
Verkehrssicherungsmaßnahmen zum Betreiben der Baustelle einschl. der
betroffenen Gehsteig- und Straßenbereiche zu treffen. Für Schäden, die
durch unzureichende Schutz- und Sicherungsmaßnahmen entstehen, haftet
allein der AN.
Der Baustellenverkehr muss gemäß StVO einwandfrei abgesichert werden.
Die Ein- und Ausfahrt sowie die notwendigen Sicherungsmaßnahmen im
Rahmen des beigefügten Baustelleneinrichtungsplanes sind vom AN
festzulegen.
Vor Beginn und während der Arbeiten sind vom AN etwaige Gefahrenbereiche
in geeigneter Weise wirksam abzusperren. Es muss jedoch darauf geachtet
werden, dass es nicht zu Beeinträchtigungen des Straßen-, Fußgänger- und
Radverkehrs kommt.

1.3. Sonstige Angaben
Der Auftragnehmer hat dafür Sorge zu tragen, dass während der Ausführung
seiner Leistungen immer mindestens ein fließend deutsch sprechender
Mitarbeiter seiner Firma auf der Baustelle anwesend ist. Des Weiteren
ist die Teilnahme des zuständigen Firmen-Bauleiters an den wöchentlichen
Baubesprechungen verpflichtend. Der Auftragnehmer hat Bautagesberichte
zu erstellen und wöchentlich der örtlichen Bauüberwachung vorzulegen.

Genehmigungen, z. B. für Straßensperrung und Sondernutzungen, sind,
soweit sie zur Ausführung der eigenen Leistung nötig sind, rechtzeitig
und ordnungsgemäß bei den zuständigen Behörden zu beantragen. Die Kosten
hierfür sind in die Einheitspreise mit einzurechnen. Die Genehmigungen
sind unverzüglich der Bauüberwachung in Kopie vorzulegen.

1.4 Angaben zur Ausführung
Vor Ausführungsbeginn hat der Auftragnehmer mit dem Auftraggeber
festzulegen, wo das zu verwendende Material auf der Baustelle gelagert
werden kann, um gegenseitige Störungen der am Bau beteiligten
Handwerkerwährend der Bauausführung zu vermeiden.
Wenn bauseitige Vorleistungen erforderlich sind, hat der Auftragnehmer
dem Auftraggeber rechtzeitig die erforderlichen Angaben möglichst in
Verbindung mit Detailzeichnungen zu übergeben.
Späne vom Bohren und Fräsen sowie Reste von Schleifstaub sind sofort von
den bearbeiteten Teilen zu entfernen.

1.5 Unterlagen auf der Baustelle / Anlagen zum LV
Zu den auf der Baustelle vorzuhaltenden Ausführungsunterlagen zählt
neben den Ausführungsplänen auch eine Ausfertigung dieser
Leistungsbeschreibung.

2. Baustelleneinrichtung

2.1 Angaben zu Stoffen und Bauteilen
Baustromverteiler müssen mindestens der Schutzart IP 43, die ggf. dazu
gehörenden Messeinrichtungen IP 54 entsprechen. Baustrom wird kostenlos
zur Verfügung gestellt.

2.2 Angaben zur Ausführung
Der AN hat innerhalb von 7 Kalendertagen nach Zuschlagserteilung einen
detaillierten Baustelleneinrichtungsplan vorzulegen, in dem alle
Elemente der Baustelleneinrichtung eingetragen und alle sonstigen
speziellen Randbedingungen des Baufeldes berücksichtigt sind (gemäß
Formblatt 214.H). Der Plan ist mit der örtlichen Bauüberwachung, dem
SiGeKo sowie ggf. mit den zuständigen Behörden und weiterer am Bau
fachlich Beteiligter abzustimmen und rechtzeitig vor Ausführungsbeginn
zu übergeben: als Datei im dxf/dwg- und im pdf-Format an den AG und die
örtliche Bauüberwachung.
Baustelleneinrichtung auf Grasnarbe oder Humus ist nicht gestattet.

Die Kronen- und Wurzelbereiche von Bäumen sind frei zu halten. Das gilt
auch für Materiallagerungen. Vorhandene Grenzsteine und
Vermessungsmarkierungen sind mit Beginn der Arbeiten im Zuge der
Baustelleneinrichtung bis zum Räumen der Baustelleneinrichtung zu
sichern.

Vor Beginn der Arbeiten hat sich der Auftragnehmer über den Verlauf von
Leitungen, Kabel usw. (unter- und überirdisch) zu informieren.
Notwendige Umlegungen sind rechtzeitig vom Auftragnehmer zu beantragen.

Baustellen- und endgültige Anschlüsse müssen grundsätzlich zugänglich
bleiben und geschützt werden. Im Zweifel ist vom Auftragnehmer an den
Auftraggeber ein Hinweis zu geben, erforderlichenfalls ist eine
Festlegung zu treffen. Werden durch die Baustelleneinrichtung Rechte
Dritter - insbesondere von Nachbarn - für die Dauer der Bauarbeiten oder
vorübergehend und kurzfristig beeinträchtigt ist der Bauherr oder die
Bauüberwachung unverzüglich zu informieren. Das gilt auch im Zweifel
über das Vorliegen von Rechten oder bei zu vermutenden
Beeinträchtigungen bzw. bei Beschädigung vorhandener Bauwerke oder
Bauteile.

Der Auftragnehmer ist verpflichtet, die erforderlichen Maßnahmen zum
Schutz vor Winterschäden zu treffen. Dazu gehört auch die ggf.
erforderliche Kontrolle der Baustelle, insbesondere der Schutz der
Messeinrichtungen unabhängig von deren Rechtsträgerschaft.

Beim Abbau der Baustelleneinrichtung ist zu beachten:
- Der Auftraggeber ist über den beabsichtigten Abbau der
Baustelleneinrichtung oder von wesentlichen Teilen derselben zu
informieren.
- Nicht mehr benötigte Teile der Baustelleneinrichtung sind unverzüglich
zu entfernen.
- Nach Abbau der Baustelleneinrichtung sind das dafür benötigte Gelände
bzw. die genutzten baulichen Anlagen und Gebäude in den ursprünglichen
Zustand zu versetzen, soweit technisch möglich und falls nichts anderes
vereinbart ist.

Das Baustellentor im Bauzaun ist ständig geschlossen zu halten!

Die Baugruben sind bis 2m Abstand zur Böschungskante absolut lastfrei zu
halten. Sollten im Bereich der Baugruben Teilbereiche für die eigene
Leistung verbaut werden müssen, sind die beschriebenen Maßnahmen im
Baugrundgutachten auszuführen. Die dazu notwendigen Maßnahmen sind in
den jeweiligen Positionen mit einzukalkulieren.

Die zum Erbringen der Leistung erforderliche Baustelleneinrichtung ist
gemäß VOB/C in die Einheitspreise einzukalkulieren.

Die komplette Schutt- und Abfallentsorgung hat gemäß der Vorschriften
des LRA Erding zu erfolgen.

Soweit für die eigene Leistung erforderlich, ist das Organisieren,
Beantragen und Regeln aller erforderlichen Straßenbaurechtlichen
Genehmigungen sowie Aufstellen der zu gehörigen Schutz- und
Sicherungseinrichtungen, Beschilderungen, etc. gemäß STVO in der
Eigenverantwortung des AN und wird nicht vergütet.

## Zusätzlicher Text
III. Anlagenverzeichnis

Plananlagen

Baustelleneinrichtung 2704_WP_BÜ

Architektur:
2704_WP_BG_AN Übersicht Ansichten
2704_WP_BG_SC_A Schnitt A-A
2704_WP_GR_DA Dachaufsicht
2704_WP_KfF_GR_DA_SP Dachkonstruktion Sparrenlage
2704_WP_KfF_SC Schnitte, kostenfreie Fraktion

Tragwerk:
K-10b_Überdachung kostenfreie Fraktion
K-11b_Überdachung Kleinfraktion
K-30a_Betriebsgebäude-Dachkonstruktion

Terminplan
2704_WSH Isen_Bauablauf

## VE 16 Zimmerer- und Dachdeckerarbeiten
Datum: 16.03.26
EP-Anteile: Lohn; Material; Gerät; Sonstiges

### Titel 01 Los 1: Zimmerer und Holzbauarbeiten

#### Bereich 01.01 Vorbereitende Arbeiten/ Dokumentation

*Hinweis*
Die zum erbringen der Leistung erforderliche
Baustelleneinrichtung ist gemäß VOB/C in die
Einheitspreise einzukalkulieren.

Zusätzlich einzukalkulieren ist:

- die komplette Schutt- und Abfallentsorgung
 gemäß Vorschriften des LRA Erding.

-  Organisieren, beantragen und regeln aller
 erforderlichen Straßenbaurechtlichen
 Genehmigungen sowie aufstellen der zu gehörigen
 Schutz- und Sicherungseinrichtungen,
 Beschilderungen, etc. gemäß STVO.

-  Schutz der Bestandshalle (Umladestation) vor
  Verunreinigung und Beschädigung. Besonders bei
  der Errichtung der Flügeldachkonstruktion. Da
  diese Arbeiten in unmittelbarer Nähe stattfinden.

-  Umbauarbeiten an der Müllumladestation Isen
  haben während des laufenden
  Abfallumschlag-Betriebs zu erfolgen. Abstimmung
  mit der Betriebsführung zur räumlichen und
  zeitlichen Abfolge der Arbeiten ist notwendig.
  Temporäre Sperrung der Umladehalle ist möglich,
  bedarf jedoch zeitlichem Vorlauf und ist bei AG
  und Bauleitung anzumelden.

**01.01.1 Erstellung Werk- und Montageplanung**
Die Werkstatt-, Montage- und Ausführungsplanung der
Dachkonstruktion inkl. aller hierfür erforderlichen
prüffähigen Detailberechnungen liegen im Auftragsumfang
des AN und wird auf Grundlage der beigefügten
Werkplanung und der aktuellen Positionspläne sowie der
geprüften und freigegebenen statischen Berechnung des
Tragwerkplaners des AG erstellt.

Angebot inkl. aller erforderlichen Einbauteile und
Anschlussmittel.

Die Konstruktions- / Werkstattzeichnungen sind vor
Beginn der Ausführungsarbeiten dem Architekturbüro und
der Tragwerksplanung zur Freigabe vorzulegen.
Die Kosten der Prüfung trägt der Auftraggeber.

Zeichnungsdarstellung Detail im Maßstab 1:5;
Ansichten / Schnitte der Stahlkonstruktionen, ect.
im Maßstab 1:10.

Beginn der Planung sofort nach Auftragserteilung
Fristen gemäß beiliegendem Bauzeitenplan
Menge: 1,000 St

**01.01.2 Bauablaufplan**
Erstellen eines Bauablaufplans und Bereitstellung an
den AG digital und in Papierform bis zwei Wochen nach
Auftragserteilung.
Der Bauablaufplan muss die Bauzeiten und -termine aller
Bauteile, sowie deren Gründung und der vorbereitenden
Maßnahmen differenziert erfassen.
Aus diesem Bauablaufplan muss der Zeitbedarf für die
technische Bearbeitung, die Reihenfolge der Bauarbeiten
und der Zeitbedarf für das Einrichten und Räumen der
Baustelle ersichtlich sein. Dieser Bauzeitenplan ist
zwecks Koordinierung mit den zuständigen Fachdiensten
im Detail abzustimmen und wird nach der Genehmigung
durch den AG Vertragsbestandteil.
Der AN ist verpflichtet, seine Arbeiten mit den
Unternehmen, die im Baubereich tätig sind, und der
bauüberwachenden Stelle des AG in Bezug auf
Arbeitszeiten, Baufortschritt usw. abzustimmen.
Menge: 1,000 St

**01.01.3 Beweissicherung + Dokumentation**
Beweissicherung
der umgebenden, direkt angrenzenden Flächen,
Bestandsgebäude vor der Baumaßnahme
inkl. Dokumentation in Wort und Bild.
Protokoll mit Fotodokumentation anfertigen und
digital und in Papierform, 2-fach dem AG übergeben.
Menge: 1,000 St

#### Bereich 01.02 Flügeldach Kostenfreie Fraktionen

*Hinweis*
Dachfläche "Flügeldach Nord":

Ausführung als eine freistehende Überdachung,

Die Werkstatt- und Montageplanung der
Dachkonstruktion inkl. aller hierfür erforderlichen
Detailberechnungen liegen im Auftragsumfang des AN und
wird auf Grundlage der Werkplanung des Architekten, der
aktuellen Positionspläne sowie der geprüften und
freigegebenen statischen Berechnung des Tragwerkplaners
des AG erstellt.

Angebot inkl. aller erforderlichen Einbauteile und
Anschlussmittel.

**01.02.4 Triobalken C24, 14/20 als Pfetten, liefern, abbinden, aufstellen**
Triobalken als Pfetten  liefern, abbinden und vor Ort
aufstellen (Abstände nach Angabe des Statikers).

Holzart: Fichte, homogen
Festigkeitsklasse: C24
Leimtyp: I
Nutzungsklasse: 2
Emissionsklasse: E1 (DIN 16516-2020)
Oberfläche: allseitig gehobelt, sichtbar
Querschnitte: 14cm x20 cm
keilgezinkt nach DIN 68140
Strinseitig stumpf gestoßen über den Pfettenauflagern
Einzellängen: gemäß beigefügter Holzliste

Vorbohrungen für Senkkopfschrauben vorsehen,
Pfettenauflager vorbereiten.
2x2 Zylinderkopfschrauben pro Auflagerpunkt (3x pro
Pfette), Zylinderkopfschrauben 6x140
Schrauben sind gem. nachfolgenden Positionen separat zu
kalkulieren

gemäß beigefügter Tragwerksplanung:

"KONSTRUKTIONSPLAN K-10b
Überdachung kostenfreie Fraktion"
Menge: 24,724 m3

**01.02.5 Triobalken C24, 20/20 als Pfetten, liefern, abbinden, aufstellen**
wie zuvor, jedoch

Querschnitte: 20cm x20 cm
Menge: 14,623 m3

**01.02.6 Zylinderkopfschrauben, 6x140**
Zylinderkopf-Holzbauschraube, Vollgewinde, 6x140
Menge: 816,000 St

#### Bereich 01.03 Betriebsgebäude

**01.03.7 Duobalken C24, 10/18 als Einfeldsparren, liefern, abbinden, aufstellen**
Duobalken als Einfeldsparren liefern, abbinden und vor
Ort aufstellen (Abstände nach Angabe des Statikers).

Holzart: Fichte, homogen
Festigkeitsklasse: C24
Leimtyp: I
Nutzungsklasse: 2
Emissionsklasse: E1 (DIN 16516-2020)
Oberfläche: allseitig gehobelt, sichtbar
Querschnitte: 10cm x18 cm
keilgezinkt nach DIN 68140
Einzellängen: gemäß beigefügter Holzliste

Schrauben sind gem. nachfolgenden Positionen separat zu
kalkulieren

gemäß beigefügter Tragwerksplanung:

"KONSTRUKTIONSPLAN K-30a
Betriebsgebäude - Dachkonstruktion"
Menge: 2,244 m3

**01.03.8 Duobalken C24, 10/20 als Einfeldsparren, liefern, abbinden, aufstellen**
wie zuvor, jedoch
Querschnitte: 10cm x20 cm
Menge: 1,003 m3

**01.03.9 Schwalbenschwanz für Anschluss Sparren an Pfette/Kehlbalken**
Anschlussverbindung Einfeldsparren an Pfetten als
Schwalbenschwanz herstellen
Querschnitte:
 Sparren:10/18 bzw 10/20
 Pfetten/Kehlbalken: 20/28 bzw 20/32 bzw 20/36

Alternativ durch zweiteilige Verbinder aus verzinktem
Stahl für verdeckte Anschlüssse von Nebenträger an
Hauptträgern zulässig  (z.B. Sherpa XS20 bzw. bei
Anschlusswinkel < 45° ATFN55/110)

Abrechnung nach Stück
Menge: 105,000 St

**01.03.10 Schwalbenschwanz für Anschluss Pfetten/Kehlbalken an Firstpfette**
wie zuvor, jedoch
Verbindung zwischen Kehlbalken und Firstpfette
Querschnitte:
 Pfetten/Kehlbalken: 20/28 bzw 20/32
 Firstpfette: 24/40

Alternativ durch zweiteilige Verbinder aus verzinktem
Stahl für verdeckte Anschlüssse von Nebenträger an
Hauptträgern zulässig (z.B. Sherpa M40)

Abrechnung nach Stück
Menge: 4,000 St

**01.03.11 Brettschichtholz, GL24h 20/36, als Kehlbalken, liefern, abbinden, aufstellen**
Brettschichtholzkehlbalken liefern, abbinden und vor
Ort aufstellen (Abstände nach Angabe des Statikers).

Holzart: Fichte / Tanne / Kiefer, homogen
Festigkeitsklasse: GL24h (BS 11)
Leimtyp: I
Nutzungsklasse: 1
Emissionsklasse: E1 (DIN 16516-2020)
Oberfläche: allseitig gehobelt
Querschnitte: 20cm x36 cm,
Einzellängen: gemäß beigefügter Holzliste

Vorbohrungen für Senkkopfschrauben vorsehen,
Pfettenauflager vorbereiten.
2x2 Zylinderkopfschrauben pro Auflagerpunkt (3x pro
Pfette), Zylinderkopfschrauben 6x140
Schrauben sind gem. nachfolgenden Positionen separat zu
kalkulieren

gemäß beigefügter Tragwerksplanung:

"KONSTRUKTIONSPLAN K-30a
Betriebsgebäude - Dachkonstruktion"
Menge: 1,645 m3

**01.03.12 Brettschichtholz, GL24h, 24/40, als Pfetten, liefern, abbinden, aufstellen**
wie zuvor, jedoch
als Firstpfette
Querschnitte: 24/40
Menge: 1,341 m3

**01.03.13 Brettschichtholz, GL24h 20/32, als Pfetten, liefern, abbinden, aufstellen**
wie zuvor, jedoch
als Pfetten
Querschnitte: 20/32
Menge: 1,011 m3

**01.03.14 Brettschichtholz, GL24h 20/28, als Pfetten, liefern, abbinden, aufstellen**
wie zuvor, jedoch
als Pfetten
Querschnitte: 20/28
Menge: 0,489 m3

**01.03.15 Zulage Ausklinkung Pfetten an Ringbalken**
Pfetten an bauseitigem Ringbalken für Auflager
ausklinken, inkl. Einmessen
Nach dem Setzen kraftschlüssig mit quellfähigem
Vergussbeton vergießen

gemäß beigefügter Tragwerksplanung:

"KONSTRUKTIONSPLAN K-30a
Betriebsgebäude - Dachkonstruktion"
Menge: 10,000 St

**01.03.16 Brettschichtholz, GL24h 12/28, als Stützen, liefern, abbinden, aufstellen**
wie zuvor, jedoch
als Stützen zur Sogsicherung der Kehlbalken
Querschnitte: 12/28

Sogsicherung durch Hirnholzverbinder, gem.
nachfolgender Position
Befestigung mittels Stützenfuß, gem. nachfolgender
Position
Menge: 0,273 m3

**01.03.17 Hirnholzverbinder zur Sogsicherung**
Hirnholzverbinder zur Sogsicherung der Kehlbalken auf
Sützen, gem. vorheriger Position

Produkt der Planung: IdeFix IF304 gem. ETA-14/0160
oder gleichwertig

inkl. 8x Holzbauschrauben Ø5 x 40mm

gemäß beigefügter Tragwerksplanung:

"KONSTRUKTIONSPLAN K-30a
Betriebsgebäude - Dachkonstruktion"
Menge: 2,000 St

**01.03.18 Stützenfuß**
Stützenfuß aus Stahl, feuerverzinkt
zur Verankerung der Holzstützen auf der
Stahlbeton-Rohdecke

Abmessungen obere Platte: 100x80mm
Abmessungen Fußplatte: 260 x 100mm, t= 10mm
Abmessungen Stahlschwert: 110mm, t=8mm
Abstand der Fußplatten: 168mm

Produkt der Planung:
Simpson Strong Tie PISB160G-B gem. ETA-07/0285
oder gleichwertig

Verbindungsmittel sind in die Position mit
einzuukalkulieren:

Verbindungsmittel an Holzstütze:
4x StbDü Ø8, l = 120mm

Verbindungsmittel an Stahlbetondecke:
2x Bolzenanker Ø12/20
Menge: 2,000 St

**01.03.19 Ankerbolzen Ø12/140**
Ankerbolzen Ø12/140
liefern und einbauen
als Schwellenanker der Kehlbalken

gemäß beigefügter Tragwerksplanung:

"KONSTRUKTIONSPLAN K-30a
Betriebsgebäude - Dachkonstruktion"
Menge: 2,000 St

**01.03.20 Ankerbolzen Ø12/200**
Ankerbolzen Ø12/200
liefern und einbauen
als Schwellenanker der Pfetten und Sparren

gemäß beigefügter Tragwerksplanung:

"KONSTRUKTIONSPLAN K-30a
Betriebsgebäude - Dachkonstruktion"
Menge: 27,000 St

**01.03.21 Gewindestange M16, l=420mm**
Gewindestange M16, l=420mm
aus feuerverzinktem Stahl für Holzverbindungen
liefern und einbauen
inkl. U-Scheibe 68/6

gemäß beigefügter Tragwerksplanung:

"KONSTRUKTIONSPLAN K-30a
Betriebsgebäude - Dachkonstruktion"
Menge: 4,000 St

**01.03.22 Gewindestange M16, l=500mm**
Gewindestange M16, l=500mm
aus feuerverzinktem Stahl für Holzverbindungen
liefern und einbauen
inkl. U-Scheibe 68/6

gemäß beigefügter Tragwerksplanung:

"KONSTRUKTIONSPLAN K-30a
Betriebsgebäude - Dachkonstruktion"
Menge: 2,000 St

**01.03.23 Zylinderkopfschrauben, Vollgewinde, 10x400**
Zylinderkopf-Holzbauschraube, Vollgewinde, 10x400
als Querzugverstärkung am Auflager der Firstpfetten

gemäß beigefügter Tragwerksplanung:

"KONSTRUKTIONSPLAN K-30a
Betriebsgebäude - Dachkonstruktion"
Menge: 6,000 St

**01.03.24 Dach-Sichtschalung, Rauspund, 24mm, Nut und Feder**
*** EP-Aufgliederung gefordert
Dach-Sichtschalung aus Rauspund
auf Unterseite der Dachkonstruktion

Holzart: Nadelholz
Holzfeuchte: max. 20 %
Brettdicke: 24 mm
Brettbreite: 160 mm
Verbindung: Nut und Feder

Befestigung mit Rillennägeln in Holzdachstuhl
Menge: 174,308 m²

**01.03.25 Wetterdichte Schutzfolie**
Wetterdichte Schutzfolie
als temporärer Bautenschutz
auf vorbeschriebener Dachschalung

PE-Folie, reißfest, UV-beständig, wasserdicht,
schlagregendicht,
Stöße verklebt oder vollflächig verklebt nach Wahl des
AN

Ausführung nach Erfordernis und in Abstimmung mit der
Objektüberwachung des AG
Menge: 174,308 m2

**01.03.26 provisorische Dachentwässerung, Metall, DN 100-150**
Fallrohr aus Metall, als provisorische Entwässerung
während der Bauzeit, inkl. Vorhaltung und Rückbau. Das
anfallende Niederschlagswasser ist außerhalb des
Sockelbereiches abzuleiten.
Bauteil: Fallrohr
Ausführung: provisorische Entwässerung
Material: Metall
Nenngröße: DN 100-150
Vorhaltedauer: 4 Wochen
Menge: 30,000 m

### Titel 02 Los 2 Dachdeckerarbeiten

#### Bereich 02.01 Vorbereitende Arbeiten/ Dokumentation

**02.01.27 Erstellung Werk- und Montageplanung**
Die Werkstatt-, Montage- und Ausführungsplanung der
Dachkonstruktion inkl. aller hierfür erforderlichen
prüffähigen Detailberechnungen liegen im Auftragsumfang
des AN und wird auf Grundlage der beigefügten
Werkplanung und der aktuellen Positionspläne sowie der
geprüften und freigegebenen statischen Berechnung des
Tragwerkplaners des AG erstellt.

Angebot inkl. aller erforderlichen Einbauteile und
Anschlussmittel.

Die Konstruktions- / Werkstattzeichnungen sind vor
Beginn der Ausführungsarbeiten dem Architekturbüro und
der Tragwerksplanung zur Freigabe vorzulegen.
Die Kosten der Prüfung trägt der Auftraggeber.

Zeichnungsdarstellung Detail im Maßstab 1:5;
Ansichten / Schnitte der Stahlkonstruktionen, ect.
im Maßstab 1:10.

Beginn der Planung sofort nach Auftragserteilung
Fristen gemäß beiliegendem Bauzeitenplan
Menge: 1,000 St

**02.01.28 Bauablaufplan**
Erstellen eines Bauablaufplans und Bereitstellung an
den AG digital und in Papierform bis zwei Wochen nach
Auftragserteilung.
Der Bauablaufplan muss die Bauzeiten und -termine aller
Bauteile, sowie deren Gründung und der vorbereitenden
Maßnahmen differenziert erfassen.
Aus diesem Bauablaufplan muss der Zeitbedarf für die
technische Bearbeitung, die Reihenfolge der Bauarbeiten
und der Zeitbedarf für das Einrichten und Räumen der
Baustelle ersichtlich sein. Dieser Bauzeitenplan ist
zwecks Koordinierung mit den zuständigen Fachdiensten
im Detail abzustimmen und wird nach der Genehmigung
durch den AG Vertragsbestandteil.
Der AN ist verpflichtet, seine Arbeiten mit den
Unternehmen, die im Baubereich tätig sind, und der
bauüberwachenden Stelle des AG in Bezug auf
Arbeitszeiten, Baufortschritt usw. abzustimmen.
Menge: 1,000 St

**02.01.29 Beweissicherung + Dokumentation**
Beweissicherung
der umgebenden, direkt angrenzenden Flächen,
Bestandsgebäude vor der Baumaßnahme
inkl. Dokumentation in Wort und Bild.
Protokoll mit Fotodokumentation anfertigen und
digital und in Papierform, 2-fach dem AG übergeben.
Menge: 1,000 St

#### Bereich 02.02 Flügeldach kostenfreie Fraktionen

**02.02.30 Dachdeckung Trapezblech, 35/207/0,75 mm**
Vollflächige Blechdachdeckung als Dachabschluss,
inkl. mechanischer Sicherung gegen Abheben und
Verrutschen.
Dachdeckung als sym. Flügeldach für die kostenfreien
Fraktionen
Dachneigung 7 Grad
Firsthöhe ca. 7,35m bzw. 5,75 m ü. OKG
ungestoßene Bahnlänge: bis ca. 5600 mm

Dachdeckung als Trapezblechkonstruktion herstellen wie
folgt:
- Erstellen von Verlegeplänen, mit Darstellung von
 Aufkantungen, An- und Abschlüssen
- Ergänzung der bauseitigen Statik durch
 Nachweise, z.B. bezüglich Windsogverankerung
- Ausbildung der Trapezbleche als Schubfeld
 (Scheibe) für horizontale Lasten
- alle Bleche feuerverzinkt
- Oberseite mit Schutzschicht
- Unterseite farbig, nach Standardfarbkarte des
 Herstellers
- Zuschnitt gemäß der tatsächlichen Dachform

Unterkonstruktion:  Triobalken C24
  b/h = 14/20 bzw. 20/20 a = 1.00 m,
Stahlgüte: S320GZ+Z
Ausführungsklasse: EXC2
Korrosivitätskategorie: C2
Schutzdauer: Hoch (nach DIN EN ISO 12944)
Trapezprofil: 35/207
Blechdicke: 0,75 mm

Farbe: reseda grün
Menge: 1165,000 m²

**02.02.31 Pultfirst als Dachabschluss**
Randeinfassprofil für Trapezblech, feuerverzinkt,
Beschichtung wie Trapezblech, Zuschnitt entsprechend
Trapezblechprofil, einschl. Befestigungen.
Zuschnitt: 500 mm
Abkantung: 3-fach ungleichschenkelig
Bauhöhe Trapezblech: 35 mm
Blechdicke: 0,88 mm
Menge: 200,000 m

**02.02.32 Ortgangabschluss als Dachabschluss**
Ortgangabschluss der Standardprofitltafeln
35/207/0,88mm,
feuerverzinkt, Beschichtung wie Trapezblech,
Zuschnitt entsprechend Trapezblechprofil,
einschl. Befestigungen.

Zuschnitt: gemäß AN
Abkantung: 3-fach ungleichschenkelig
Bauhöhe Trapezblech: 35 mm
Blechdicke: 0,88 mm

Farbe: reseda grün
Menge: 11,800 m

**02.02.33 Witterungsschutz Stirnholzfläche Holztragwerk**
Witterungsschutz Stirnholzfläche Holztragwerk

Witterungsschutz der Stirnholzfläche des Holztragwerks
Profitltafeln 25/25/0,88mm,
feuerverzinkt, Beschichtung wie Trapezblech,
Zuschnitt entsprechend Trapezblechprofil,
einschl. Befestigungen.

Zuschnitt: gemäß AN
Abkantung: 2-fach ungleichschenkelig
Bauhöhe Triobalken 20/20
Blechdicke: 0,88 mm
Menge: 48,000 St

**02.02.34 Festpunktausbildung, Dachdeckung**
Festpunktausbildung zur Fixierung der gesamten
Dachkonstruktion nach statischer Erfordernis
Die Lage der Festpunkte muss im Zuge der statischen
Bemessung festgelegt werden.
Jede Profilbahn wird mit einem Festpunkt ausgeführt.
Ausführung des Festpunkts nach Herstellervorgaben

Die Lasten aus dem Festpunkt müssen von der
Unterkonstruktion abgeleitet werden.
Menge: 200,000 m

**02.02.35 Traufausbildung einseitig**
Traufausbildung und statische Randaussteifung
mit Ableitblech = Traufwinkel 40/20/2 pressblank
Material: Aluminium stranggepreßt
Traufendichtung ISO - KOMPRI - Band 150 kg/m²
Abmessung: 15/2-10 mm
Farbe: grau
inkl. Bördelfüller passend zur Dachdeckung
Alu Bechernieten 5 x 12 mm
Rinneneinstand der Profiltafeln: 60 mm
inkl. sämtlichen Befestigungsmateiral nach
Systemherstellervorgaben.

Abrechnung einseitig, mittig im Flügeldach
Länge Wendeplatz: 2 x 13,00 m
Länge kostenpf. Fraktion: 2 x 24,20 m

Farbe: reseda grün
Menge: 198,000 m

**02.02.36 Innenliegende Kastenrinnen**
Innenliegende Kastenrinnen über Gesamtlänge Dach,
als eingehängte Rinne, kastenförmig,
Ausführung als Komplettleistung, gemäß
Herstellerrichtlinien, ZTV und wie nachfolgend
beschrieben:

Rinne:
Material: Uginox
Materialdicke nach DIN EN 612, mind. 0,6 mm

Nennmaß:  1000 mm breit, 160 -190 mm hoch, im
 Gefälle ca. 0,5%
Zuschnitt:  gemäß NG
Kantung:  4-fach
Dehnungsausgleich: inkl. Dehnungsausgleichsband
  Abstand nach Erfordernis

inkl. beidseitigen Rinnenhalter als Sonderkonstruktion
4-fach gekantet, verschraubt in Dacheindeckung mit
Systemklipp A2 (2-fach Verschraubung), Länge 200 mm in
jeder Bördelung, (Abstand 400 mm)
inkl. Systmklipp in jeder Bördelung
inkl. sämtlicher Unterleg- und Befestigungsmittel
m
Menge: 99,100 m

**02.02.37 Rinnenvorköpfe Uginox**
Rinnenvorköpfe für zuvor beschriebene Kastenrinne

Material: Uginox
Materialdicke nach DIN EN 612, mind. 0,6 mm
Menge: 2,000 St

**02.02.38 Rinneneinlaufblech für Kastenrinne**
Rinneneinlaufblech für Kastenrinne
Material: Uginox
Zuschnittslänge: 335mm
inkl. Befestigungsmittel an Trapzblech
Menge: 200,000 m

**02.02.39 Ablaufstutzen**
als Einhangstutzen in Kastenrinne, innenliegend

Material:
Materialdicke nach DIN EN 612 in Abhängigkeit mit
der durchschnittlichen Nennweite
Abmessung: DN 120 mm
in den Rinnenboden eingelötet inkl.
Anschließen an die Regenfallrohre
Menge: 7,000 Stk

**02.02.40 Endböden mit Notüberlauf**
Endböden der innenliegende Kastenrinne

Material:
an den Rinnenköpfen eingelötet
inkl. Notüberlauf Kastenrinne
als offenes Gerinne, 2-fach gekantet,
in Rinnenenden eingeschweißt
Menge: 2,000 Stk

**02.02.41 Regenfallrohr, rund**
Regenfallrohr, rund inkl. Laubfangschutz

Material: Uginox
Nenngröße: DN 120
Materialdicke nach DIN EN 612, mind. 0,6 mm
inkl. Befestigung mit Rohrschellen verzinkt
Unterkonstruktion: Mauerwerk, verputzt, Sockel
Stahlbeton

Liefern und montieren inkl. Befestigungsmittel.
Menge: 30,000 m

**02.02.42 Regenfallrohr, rund als Leerrohr für Leitungsführung**
Regenfallrohr, rund

Material: Uginox
Nenngröße: DN 250
Materialdicke nach DIN EN 612, mind. 0,6 mm
inkl. Befestigung mit Rohrschellen verzinkt
Unterkonstruktion: Mauerwerk, verputzt, Sockel
Stahlbeton

Liefern und montieren inkl. Befestigungsmittel.
Menge: 10,000 m

**02.02.43 Massivrohrschellen 500-508 M16 an Rundstützen**
Massivrohrschellen 500-508 M16 zur Montage der
Regenfallrohre an den Rundstützen.

Die Rundstützen dürfen nicht gebohrt weden.

inkl. Adapter M16 auf M8/M10 für Rohrschellen der
Regenfallrohre

Liefern und montieren inkl. Befestigungsmittel.
Menge: 10,000 St

**02.02.44 Rohrbogen**
Rohrbogen, passend zu zuvor beschriebenem Regenfallrohr
Winkel: 72°
Liefern und montieren
Menge: 21,000 St

**02.02.45 Standrohr, mit Reinigungsöffnung**
Standrohr, mit Reinigungsöffnung
inkl. Standrohrschelle und Standrohrkappe passend zum
zuvor beschriebenen Regenfallrohr
Material:
Stahl verzinkt
Länge 1,0m
Nenngröße DN120
Anschluss an oberirsische Grundleitung
Liefern und montieren inkl. Befestigungsmittel und
Verschnitt
Menge: 7,000 St

**02.02.46 Fallrohrschutz / Laubschutz**
Fallrohrschutz / Laubschutz aus gebogenenm Stahlblech
zum Aufstecken
auf den Rinnen  / Fallrohreinlauf zum
Schutz vor Laub und Verschmutzung des Fallrohrs
passend für Fallrohr DN 120
Menge: 7,000 St

#### Bereich 02.03 Betriebsgebäude

**02.03.47 Dampfsperre, PE-Folie, 0,5 mm**
Luft- und Dampfsperre aus PE-Folie, stoßüberlappend auf
Raumseite der Dämmung auf Unterdecke dicht einbauen,
Überlappungen mit Dichtungsband abkleben
Alle Anschlüsse und Durchdringungen sind dauerhaft
luftdicht herzustellen

Material Folie: PE
Höhenüberdeckung: min. 150 mm
Seitenüberdeckung: min. 200 mm
Breite Dichtband: min. 100 mm
Dicke Folie: 0,5 mm
sd-Wert: > 1.500 m
Menge: 174,308 m²

**02.03.48 Zulage Dachdurchdringungen anarbeiten**
Zulage für die Anarbeitung der Dampfsperre an
Dachdurchdringungen
Menge: 5,000 St

**02.03.49 Mineralwolle-Dämmung, Dach, 2-lagig, 160 mm**
Mineralwolle-Wärmedämmung, druckbelastbar, auf
Unterkonstruktion, dicht gestoßen im Verband verlegen,
Oberseite kaschiert, Stöße und Anschlüsse verklebt.
Unterkonstruktion: Dachschalung, Dampfsperre
Material: Mineralwolle, druckbelastbar
WLG: 035
Gef. Baustoffklasse: B2 (Dämmstoff A1)
Anzahl der Lagen: 2-lagig
Dämmdicke: 160 mm
Ausführungsart: Oberseite folienkaschiert
Menge: 174,308 m²

**02.03.50 Diffusionsoffene, selbstklebende Unterdeckung**
Diffusionsoffene, selbstklebende Unterdeckung
verlegt auf Mineralwolledämmung

Klassifizierung nach ZVDH: A
Flächengewicht: 193g/m²
Höchstzugkraft längs/quer: 330/310 (N/50mm)
Weiterreißwiderstand: 260/340 N
Dehnung längs/ quer: 80/80%
Temperaturbereich: -40°C bis +100°C
Wasserdichtheit: W1 (EN 1928)
sd-Wert: 0,08m (DIN EN ISO 12572 (05.2017))
Brandverhalten Klasse E
UV-Beständigkeit: 3 Monate
Freibewitterung: 3 Monate
Für flachgeneigte Däche geeignet
Menge: 174,308 m2

**02.03.51 Zulage Dachdurchdringungen anarbeiten**
Zulage für die Anarbeitung der Dampfsperre an
Dachdurchdringungen
Menge: 5,000 St

**02.03.52 Lattung, Dach 60/80mm**
Lattung aus ungehobelten Latten aus Nadelholz zwischen
Mineralwolledämmung, auf Dachkonstruktion
Höhe: 60mm
Breite: 80mm
Menge: 174,308 m²

**02.03.53 Konterlattung, Dach, 100/80mm**
Lattung aus ungehobelten Latten aus Nadelholz zwischen
Mineralwolledämmung, auf Dachkonstruktion
Höhe: 100mm
Breite: 80mm
Menge: 174,308 m2

**02.03.54 Lattung für Luftschicht 40mm**
Lattung aus ungehobelten Latten aus Nadelholz
zur Ausbidung der Luftschicht über zuvor beschriebener
Unterdeckbahn
Höhe: 40mm
Breite: 80mm
Menge: 0,000

**02.03.55 Dachschalung, d= 24mm**
Dachschalung
als Unterlage für Unterdächer, UnterdeckungenNadelholz,
Gebrauchsklasse 2 DIN 68800-1, mit chemischem
Holzschutz entsprechend TVB,

Charakteristische Festigkeits-, Steifigkeits- und
Rohdichtekennwerte nach DIN EN 636:2003-11:
Biegefestigkeits-Klasse (F): F20/10
Biege-Elastizitätsmodul-Klasse (E): E40/20
Rohdichte: min 350 kg/m³

Dicke: 24mm

gemäß beigefügter Tragwerksplanung:

"KONSTRUKTIONSPLAN K-30a
Betriebsgebäude - Dachkonstruktion"
Menge: 174,308 m2

**02.03.56 Diffusionsoffene, selbstklebende Unterdeckung**
Diffusionsoffene, selbstklebende Unterdeckung
verlegt auf Mineralwolledämmung

Klassifizierung nach ZVDH: A
Flächengewicht: 193g/m²
Höchstzugkraft längs/quer: 330/310 (N/50mm)
Weiterreißwiderstand: 260/340 N
Dehnung längs/ quer: 80/80%
Temperaturbereich: -40°C bis +100°C
Wasserdichtheit: W1 (EN 1928)
sd-Wert: 0,08m (DIN EN ISO 12572 (05.2017))
Brandverhalten Klasse E
UV-Beständigkeit: 3 Monate
Freibewitterung: 3 Monate
Für flachgeneigte Däche geeignet
Menge: 174,308 m2

**02.03.57 Zulage Dachdurchdringungen anarbeiten**
Zulage für die Anarbeitung der Dampfsperre an
Dachdurchdringungen
Menge: 5,000 St

**02.03.58 Aluminium-Systemhalter auf Holz**
Aluminium-Systemhalter auf Holz zur Befestigung und
Distanzüberbrückung der Stehfalzelemente aus
stranggepresstem Aluminium. Die Halter sind so
anzuordnen, dass die thermisch bedingte Längenänderung
der Dachdeckung ungehindert stattfinden kann.

Halterhöhe: 65mm
Befestigung: Edelstahlbohrschrauben
Untergrund: Holzschalung, Dicke 24mm mit
selbstklebender Unterspannbahn
Halterabstände und Halteranzahl gemäß statischer
Berechnung.

Liefern und montieren inkl. Befestigungsmittel.
Menge: 174,308 m2

**02.03.59 Dacheindeckung Stehfalzprofil aus Aluminium**
Dacheindeckung aus Stehfalzprofilen
als selbsttragendens, werkseitig vorgefertigtes,
bauaufsichtlich zugelassenen Stehfalzsystem mit einer
kraftschlüssigen, kreisförmigen, maschinell
hergestellten Verbördelung

Material: Alumium, min. 75% Recyclingmaterialanteil
Nennblechdicke: 1,0mm
Verlauf der Bahnen: konisch
Oberfläche: walzblank + bandbeschichtet
System: Polyesterbeschichtung 25 µm
Farbton: RAL 9007 / RSL "Graualuminium"
Rückseite: Schutzlack
ungestoßene Profillänge: ca. 9,0m
Dachneigung ca. 9,5°

Die Profile sind ungestoßen entsprechend der
Herstellervorschriften zu verlegen

Liefern und montieren inkl. Befestigungsmittel und
Verschnitt
Menge: 174,308 m2

**02.03.60 Dachdurchdringungen Rohreinfassungen**
Rohreinfassung
Ausschneiden der Dachaußenschale und Aufsetzen eines
Rohrkegels mit Wetterabdeckung, der mit der
Dacheindeckung verschweißt wird.

Rohrdurchmesser: bis 150 mm
Höhe ca.: 200 mm

Die Verwahrung des Rohres ist so auszuführen, dass
thermisch bedingte Längenänderungen der Dachdeckung
ungehindert aufgenommen werden können.
Im Bereich der Durchdringung ist das Dachprofil
druckfest zu unterfüttern.

Liefern und montieren inkl. Befestigungsmittel,
Schweißunterlage, Stützprofile und Verschnitt.
Menge: 5,000 St

**02.03.61 Festpunktausbildung, Dachdeckung**
Festpunktausbildung zur Fixierung der gesamten
Dachkonstruktion nach statischer Erfordernis
Die Lage der Festpunkte muss im Zuge der statischen
Bemessung festgelegt werden.
Jede Profilbahn wird mit einem Festpunkt ausgeführt.
Ausführung des Festpunkts nach Herstellervorgaben

Festpunktausbildung der Dacheindeckung,
bestehend aus: Schraube, Stop-Mutter und Dichtscheiben.
Querbohrung durch den Stehfalzsteg und den Steg des
Systemhalters aus Aluminium

Schrauben: M 8 x 25 VA

Schrauben je Festpunkt: nach statischer Erfordernis
Festpunkte pro lfm: nach statischer Erfordernis
Höhe Halter: 65 mm

Die Lasten aus dem Festpunkt müssen von der
Unterkonstruktion abgeleitet werden.

Liefern und montieren inkl. Befestigungsmittel.
Menge: 28,560 m

**02.03.62 Sattelfirstausbildung, belüftet**
Satteldachfirstausbildung, belüftet

Die Profile erhalten firstseitig eine Aufkantung,
(Quetschfalte: 80-90°)
Schließbleche mit eingelegtem Profilfüller, beidseitig
vom First in die Profile einbauen.
Material: wie Dacheindeckung
Bedarf pro lfm First: ca. 5 Stk

Die Profile sind im Bereich der Schließbleche druckfest
zu unterbauen. Einhangstreifen zur Aufnahme der
Firstabdeckung montieren.

Auf den Schließblechen und den Bördelstegen wird ein
Kantteil aus Lochblech befestigt.
Material: Aluminium
Nennblechdicke: 1,0 mm
Zuschnitt: ca. 500 mm
Kantungen: 6 Stk.

An dem Haftestreifen wird die Firstabdeckung befestigt.
Material: wie Dacheindeckung
Nennblechdicke: 1,0 mm
Zuschnitt: 870 mm
Kantungen: 7 Stk.
Die einzelnen Bleche der Firstabdeckung werden mit
Stoßblechen verbunden und mit einer Dichtung unterlegt.

Liefern und montieren inkl. Einhangstreifen,
Befestigungsmittel und Verschnitt.
Menge: 28,560 m

**02.03.63 Ortgangabschluss mit Kantteil**
Ortgangabschluss der Dacheindeckung
bestehend aus: Halteprofil, Stützprofil und Abdeckung

Ortganghalteprofil
Material: Aluminium
Nennblechdicke: 1,0 mm
Einzellänge: 3.000 mm

Ortgangabdeckung
Material: wie Dacheindeckung
Blechdicke: 1,0mm
Zuschnitt: 350 mm
Kantungen: 4 Stk

Die Ortgangabdeckung wird auf der Dachseite in das
Ortganghalteprofil eingehängt, bzw. an diesem
befestigt.
An der Fassadenseite erfolgt die Befestigung mit Hilfe
eines Einhangprofils. Die Befestigung der
Ortgangabdeckung hat so zu erfolgen, dass eine
thermisch bedingte Längenänderung ungehindert
stattfinden kann. Blechstöße werden mit Dichtbeilage
unterlegt.

Liefern und montieren inkl. Einhangstreifen,
Stützprofil, Dichtbeilage, Befestigungsmittel und
Verschnitt.
Menge: 44,100 m

**02.03.64 Traufausbildung 40mm**
Die Profile erhalten an ihrem Ende eine Abkantung
(Anreifen) von ca. 20 °.
An der Unterseite der Profile wird ein Tropfkantwinkel
aus stranggepresstem Aluminium mit eingelegtem
Bördelfüller und aufgeklebtem Dichtbandstreifen
angenietet.
Tropfkantwinkel: 40/20/2,0 mm
Dichtband: 15/1-4 mm

Liefern und montieren inkl. Verschnitt und
Befestigungsmittel.
Menge: 10,700 m

**02.03.65 Einrohr-Schneefangsystem**
Einrohr-Schneefangsystem
bestehend aus geprüften, vormontierten Klemmlaschen für
Stehfalzprofile, Edelstahlschrauben, Alu-Quadratrohr
34 x 34 mm, mit Rastkante und Rasterstoppern
Die Schneestopper werden am Alu-Quadratrohr von oben
eingerastet und rückseitig mechanisch befestigt.

Schneestopper je Bahn: 2 Stk
Schneefanglaschen: 5 Stk/m

Liefern und montieren inkl. Verschnitt und
Befestigungsmittel.
Menge: 29,000 m

**02.03.66 Dachrinne**
Vorgehängte Dachrinne mit Außenwulst, einschl. bündig
eingelassenen Rinnenhaltern.

Material: Aluminium
Zuschnitt: 500 mm
Materialdicke: nach DIN EN 612 in Abhängigkeit
mit dem Zuschnitt
Rinnenhalter
Material: Stahl, verzinkt
Stärke: 7 mm
Dehnungsausgleichsbänder aus Synthesekautschuk.
Bedarf: nach Klempnerfachregel

Liefern und montieren inkl. Befestigungsmittel und
Verschnitt
Menge: 10,700 m

**02.03.67 Rinnenendstück**
Rinnenendstück passend zur zuvor beschriebenen Rinne,

flach, gebördelt oder aufsteckbar.

Liefern und montieren inkl. Befestigungsmittel.
Menge: 4,000 St

**02.03.68 Rinneneinhangstutzen**
Rinneneinhangstutzen
konisch und gerade. Passend zur zuvor beschriebenen
Dachrinne.

Material: Aluminium
Nenngröße: DN120

Liefern und montieren inkl. Befestigungsmittel und
Verschnitt
Menge: 4,000 St

**02.03.69 Regenfallrohr, rund**
Regenfallrohr, rund

Material: Aluminium
Nenngröße: DN 120
Materialdicke nach DIN EN 612, mind. 0,6 mm
inkl. Befestigung mit Rohrschellen verzinkt
Unterkonstruktion: Mauerwerk, verputzt, Sockel
Stahlbeton

Liefern und montieren inkl. Befestigungsmittel.
Menge: 30,000 m

**02.03.70 Rohrbogen**
Rohrbogen, passend zu zuvor beschriebenem Regenfallrohr
Winkel: 72°
Liefern und montieren
Menge: 8,000 St

**02.03.71 Standrohr, mit Reinigungsöffnung**
Standrohr, mit Reinigungsöffnung
inkl. Standrohrschelle und Standrohrkappe passend zum
zuvor beschriebenen Regenfallrohr
Material:
Stahl verzinkt
Länge 1,0m
Nenngröße DN120
Anschluss an oberirsische Grundleitung
Liefern und montieren inkl. Befestigungsmittel und
Verschnitt
Menge: 4,000 St

**02.03.72 Fallrohrschutz / Laubschutz**
Fallrohrschutz / Laubschutz aus gebogenenm Stahlblech
zum Aufstecken
auf den Rinnen  / Fallrohreinlauf zum
Schutz vor Laub und Verschmutzung des Fallrohrs
passend für Fallrohr DN 120
Menge: 4,000 St

**02.03.73 Umverlegen bzw. Ändern und ergänzen einer bereits**
Umverlegen bzw. Ändern und ergänzen einer bereits
hergestellten Dachrinne und Falleitung an einer
Lagerhalle.

Umverlegen des bestehenden Falleitungsanschlusses auf
die Rückseite inkl. Angleich des Rinnengefälles und
Umverlegen der Fallleitung.

Rinnenlänge: 12m
Anzahl der Fallleitungen: 1 Stk.
Länge Fallleitung: 5m
GL Anschluss: keiner -> Speier
Menge: 11,000 m

#### Bereich 02.04 Kleinfraktionen

**02.04.74 Schalung, Furnierschichtholz, 27 mm**
*** EP-Aufgliederung gefordert
Schalung aus Furnierschichtholz auf Dachkonstruktion,
bestehend aus Stahlkastenträgern (bauseits) geschraubt

Plattendicke: 27 mm
Dachneigung: 7°
Bezeichnung: Furnierschichtholz
Nutzungsklasse: 2-Feuchtebereich
Plattentyp: LVL
Emissionsklasse: E1 (DIN 16516-2020)
Bindemittel: kunstharzgebunden

Produkt der Planung:
Kerto LVL-Q oder gleichwertig

Befestigungsmittel in separater Position vergütet

gemäß beigefügter Tragwerksplanung:

"KONSTRUKTIONSPLAN K-11b
Überdachung Kleinfraktionen"
Menge: 101,900 m²

**02.04.75 Verbinderschrauben für Stahlblech-Holzverbindungen 5x35**
Verbinderschrauben für Stahlblech-Holzverbindungen
zur Befestigung der Schalung an den Stahllaschen der
der bauseitigen Kastenträger
Schrauben mit Spezialschneidgewinde
Ø5 x 35mm

gemäß beigefügter Tragwerksplanung:

"KONSTRUKTIONSPLAN K-11b
Überdachung Kleinfraktionen"
Menge: 352,208 St

**02.04.76 Betonschraube 7,5x100mm**
Betonschraube zur Befestigung der Schalung auf
Stahlbetonstützwand

Ø7,5 x 100mm
Befestigungsabstand: a < 1,0m

gemäß beigefügter Tragwerksplanung:

"KONSTRUKTIONSPLAN K-11b
Überdachung Kleinfraktionen"
Menge: 17,000 St

**02.04.77 Windrispenband an Pultfirst**
Windrispenband an Pultfirst
inkl. Verschraubung: 6x CSA 5x25 je Ende

gemäß beigefügter Tragwerksplanung:

"KONSTRUKTIONSPLAN K-11b
Überdachung Kleinfraktionen"
Menge: 16,300 m

**02.04.78 Dachdeckung Trapezblech, 35/207/0,75 mm**
Vollflächige Blechdachdeckung als Dachabschluss,
inkl. mechanischer Sicherung gegen Abheben und
Verrutschen.
Dachdeckung als Pultdach für den Kleinfraktionen

Dachneigung 7 Grad
Traufhöhe ca. 3,42m ü. OKG,
ungestoßene Bahnlänge: bis ca. 5950 mm

Dachdeckung als Trapezblechkonstruktion herstellen wie
folgt:
- Erstellen von Verlegeplänen, mit Darstellung von
 Aufkantungen, An- und Abschlüssen
- Ergänzung der bauseitigen Statik durch
 Nachweise, z.B. bezüglich Windsogverankerung
- Ausbildung der Trapezbleche als Schubfeld
 (Scheibe) für horizontale Lasten
- alle Bleche feuerverzinkt
- Oberseite mit Schutzschicht
- Unterseite farbig, nach Standardfarbkarte des
 Herstellers
- Zuschnitt gemäß der tatsächlichen Dachform

Unterkonstruktion: Stahlkastenträger
Pfettenabstand : ca. 2,00m
Stahlgüte: S320GZ+Z
Ausführungsklasse: EXC2
Korrosivitätskategorie: C2
Schutzdauer: Hoch (nach DIN EN ISO 12944)
Trapezprofil: 35/207
Blechdicke: 0,75 mm
Menge: 101,900 m²

**02.04.79 Pultfirst als Dachabschluss**
Randeinfassprofil für Trapezblech, feuerverzinkt,
Beschichtung wie Trapezblech, Zuschnitt entsprechend
Trapezblechprofil, einschl. Befestigungen.
Zuschnitt: 500 mm
Abkantung: 3-fach ungleichschenkelig
Bauhöhe Trapezblech: 35 mm
Blechdicke: 0,88 mm
Menge: 16,300 m

**02.04.80 Ortgangabschluss als Dachabschluss**
Ortgangabschluss der Standardprofitltafeln
35/207/0,88mm,
feuerverzinkt, Beschichtung wie Trapezblech,
Zuschnitt entsprechend Trapezblechprofil,
einschl. Befestigungen.

Zuschnitt: gemäß AN
Abkantung: 3-fach ungleichschenkelig
Bauhöhe Trapezblech: 35 mm
Blechdicke: 0,88 mm
Menge: 12,500 m

**02.04.81 Festpunktausbildung, Dachdeckung**
Festpunktausbildung zur Fixierung der gesamten
Dachkonstruktion nach statischer Erfordernis
Die Lage der Festpunkte muss im Zuge der statischen
Bemessung festgelegt werden.
Jede Profilbahn wird mit einem Festpunkt ausgeführt.
Ausführung des Festpunkts nach Herstellervorgaben

Die Lasten aus dem Festpunkt müssen von der
Unterkonstruktion abgeleitet werden.
Menge: 16,300 m

**02.04.82 Traufausbildung 40mm**
Die Profile erhalten an ihrem Ende eine Abkantung
(Anreifen) von ca. 20 °.
An der Unterseite der Profile wird ein Tropfkantwinkel
aus stranggepresstem Aluminium mit eingelegtem
Bördelfüller und aufgeklebtem Dichtbandstreifen
angenietet.
Tropfkantwinkel: 40/20/2,0 mm
Dichtband: 15/1-4 mm

Liefern und montieren inkl. Verschnitt und
Befestigungsmittel.
Menge: 16,300 m

**02.04.83 Dachrinne**
Vorgehängte Dachrinne mit Außenwulst, einschl. bündig
eingelassenen Rinnenhaltern.

Material: Uginox
Zuschnitt: 333 mm
Materialdicke: nach DIN EN 612 in Abhängigkeit
mit dem Zuschnitt
Rinnenhalter
Material: Stahl, verzinkt
Stärke: 7 mm
Dehnungsausgleichsbänder aus Synthesekautschuk.
Bedarf: nach Klempnerfachregel

Liefern und montieren inkl. Befestigungsmittel und
Verschnitt
Menge: 16,300 m

**02.04.84 Rinnenendstück**
Rinnenendstück passend zur zuvor beschriebenen Rinne,

flach, gebördelt oder aufsteckbar.

Liefern und montieren inkl. Befestigungsmittel.
Menge: 2,000 St

**02.04.85 Rinneneinhangstutzen**
Rinneneinhangstutzen
konisch und gerade. Passend zur zuvor beschriebenen
Dachrinne.

Material: Aluminium
Nenngröße: DN80

Liefern und montieren inkl. Befestigungsmittel und
Verschnitt
Menge: 2,000 St

**02.04.86 Regenfallrohr, rund**
Regenfallrohr, rund

Material: Aluminium
Nenngröße: DN 80
Materialdicke nach DIN EN 612, mind. 0,6 mm
inkl. Befestigung mit Rohrschellen verzinkt
Unterkonstruktion: Mauerwerk, verputzt, Sockel
Stahlbeton

Liefern und montieren inkl. Befestigungsmittel.
Menge: 6,900 m

**02.04.87 Rohrbogen**
Rohrbogen, passend zu zuvor beschriebenem Regenfallrohr
Winkel: 72°
Liefern und montieren
Menge: 4,000 St

**02.04.88 Standrohr, mit Reinigungsöffnung**
Standrohr, mit Reinigungsöffnung
inkl. Standrohrschelle und Standrohrkappe passend zum
zuvor beschriebenen Regenfallrohr
Material:
Stahl verzinkt
Länge 1,0m
Nenngröße DN80
Anschluss an oberirsische Grundleitung
Liefern und montieren inkl. Befestigungsmittel und
Verschnitt
Menge: 2,000 St

**02.04.89 Fallrohrschutz / Laubschutz**
Fallrohrschutz / Laubschutz aus gebogenenm Stahlblech
zum Aufstecken
auf den Rinnen  / Fallrohreinlauf zum
Schutz vor Laub und Verschmutzung des Fallrohrs
passend für Fallrohr DN 80
Menge: 2,000 St

USt %: 19,00
